# Recibido de precerco de madera a muro divisorio de mampostería

- Propiedad del archivo: CYPE INGENIEROS, S.A.
- Formato: FIEBDC-3/2002
- Ámbito geográfico: Bolivia
- Divisa: BOB
- Costes indirectos: 3.00 %
- Gastos generales: 13.00 %
- Beneficio industrial: 6.00 %
- IVA: 13.00 %

**HEC020** Ud Recibido de precerco de madera a muro divisorio de mampostería, con patillas de anclaje, con pasta de yeso B1, durante la ejecución del muro divisorio y antes de colocar el piso, para fijar posteriormente, sobre él, el marco de la carpintería exterior de hasta 2 m² de superficie.
Recibido de precerco de madera a muro divisorio de mampostería, con patillas de anclaje, con pasta de yeso B1, durante la ejecución del muro divisorio y antes de colocar el piso, para fijar posteriormente, sobre él, el marco de la carpintería exterior de hasta 2 m² de superficie.
Incluye: Replanteo. Nivelación y aplomado. Fijación definitiva del precerco.
Criterio de medición de proyecto: Número de unidades previstas, según documentación gráfica de Proyecto.
Criterio de medición de obra: Se medirá el número de unidades realmente ejecutadas según especificaciones de Proyecto.

| Código | Ud | Descripción | Rendimiento | Precio | Importe |
|---|---|---|---|---|---|
| mt09pye010b | m³ | Pasta de yeso de construcción B1. (material) | 0.010 | 544.74 | 5.45 |
| mo020 | h | Especialista de construcción. (mano de obra) | 0.329 | 40.29 | 13.26 |
| mo113 | h | Ayudante 2ª de construcción. (mano de obra) | 0.329 | 28.77 | 9.47 |
| % | % | Herramienta menor | 2 % | 28.18 | 0.56 |
|  |  | Costes directos |  |  | 28.74 |
