# Albardilla de hormigón polímero

- Propiedad del archivo: CYPE Ingenieros S.A.
- Formato: FIEBDC-3/2016
- Programa: Generador de precios de la construcción. CYPE Ingenieros, S.A.
- Fecha: 07/02/2025
- Ámbito geográfico: Bolivia
- Divisa: BOB
- Costes indirectos: 3 %
- Gastos generales: 13 %
- Beneficio industrial: 6 %
- IVA: 13 %

## H Remates y ayudas

### HR Remates de fachada

#### HRP De hormigón polímero

**HRP020** m Albardilla de hormigón polímero.
Albardilla de hormigón polímero de superficie pulida, con un ángulo de inclinación de 10°, color gris, diseño a dos aguas, de 120x25 mm, con goterón, para cubrición de muros, anclaje metálico de acero inoxidable y grava adherida a la superficie en su cara inferior; colocación con adhesivo cementoso flexible y de gran adherencia, C2 S2 sobre una capa de regularización de mortero de cemento, confeccionado en obra, con aditivo hidrófugo, dosificación 1:3, sobre el que se introducen los anclajes metálicos; y sellado de las juntas entre piezas y, en su caso, de las uniones con los muros con masilla de poliuretano, previa aplicación de la imprimación.
Incluye: Preparación de la superficie de apoyo. Replanteo de las piezas. Corte de las piezas. Colocación, aplomado, nivelación y alineación de las piezas. Sellado de juntas y limpieza.
Criterio de medición de proyecto: Longitud medida a ejes, según documentación gráfica de Proyecto.
Criterio de medición de obra: Se medirá, a ejes, la longitud realmente ejecutada según especificaciones de Proyecto.

| Código | Ud | Descripción | Rendimiento | Precio | Importe |
|---|---|---|---|---|---|
| mt08aaa010a | m³ | Agua. (material) | 0.006 | 11.68 | 0.070 |
| mt01arg005a | t | Arena de cantera, para mortero preparado en obra. (material) | 0.01 | 158.4 | 1.584 |
| mt08cem000j | kg | Cemento gris en sacos. (material) | 3.15 | 1.22 | 3.843 |
| mt08adt010 | kg | Aditivo hidrófugo para impermeabilización de morteros u hormigones. (material) | 0.063 | 9.34 | 0.588 |
| mt20wwa040 | kg | Adhesivo cementoso flexible y de gran adherencia, C2 S2. (material) | 2.4 | 4.59 | 11.016 |
| mt20aho010aa | m | Albardilla de hormigón polímero de superficie pulida, con un ángulo de inclinación de 10°, color gris, diseño a dos aguas, de 120x25 mm, con goterón, para cubrición de muros, anclaje metálico de acero inoxidable y grava adherida a la superficie en su cara inferior, suministrada en piezas de hasta 1,3 m de longitud. (material) | 1.05 | 173.14 | 181.797 |
| mt20wwa025 | m | Perfil de espuma de polietileno, de 6 mm de diámetro, para relleno de juntas. (material) | 1.2 | 3.58 | 4.296 |
| mt20wwa035 | Ud | Cartucho de 250 cm³ de imprimación para masillas. (material) | 0.041 | 49.09 | 2.013 |
| mt20wwa030 | Ud | Cartucho de 310 cm³ de masilla de poliuretano impermeable. (material) | 0.082 | 67.17 | 5.508 |
| mq06hor010 | h | Hormigonera eléctrica con una capacidad de amasado de 160 l. (maquinaria) | 0.006 | 22.77 | 0.137 |
| mo020 | h | Especialista de construcción. (mano de obra) | 0.269 | 59.67 | 16.051 |
| mo113 | h | Ayudante 2ª de construcción. (mano de obra) | 0.341 | 42.97 | 14.653 |
| % | % | Herramienta menor | 2 % | 241.556 | 4.831 |
|  |  | Costes directos |  |  | 246.387 |

Residuos:
- colocación: mt01arg005a Arena de cantera, para mortero preparado en obra; factor de residuo 0.00501329
- colocación: mt08cem000j Cemento gris en sacos; factor de residuo 0.0063
- colocación: mt08adt010 Aditivo hidrófugo para impermeabilización de morteros u hormigones; factor de residuo 0.055
- colocación: mt20wwa040 Adhesivo cementoso flexible y de gran adherencia, C2 S2; factor de residuo 0.07
- colocación: mt20wwa025 Perfil de espuma de polietileno, de 6 mm de diámetro, para relleno de juntas; factor de residuo 0.060101
- colocación: mt20wwa030 Cartucho de 310 cm³ de masilla de poliuretano impermeable; factor de residuo 0.06

## Recursos

**mt08aaa010a** m³ Agua
Datos técnicos: Coste energético 60.000 MJ; Emisión de CO2 30.000 kg

**mt01arg005a** t Arena de cantera, para mortero preparado en obra
Datos técnicos: Coste energético 75.000 MJ; Emisión de CO2 4.000 kg; Código LER 01 04 08; Masa del elemento 1000 kg; Volumen 0.666667 m3

**mt08cem000j** kg Cemento gris en sacos
Datos técnicos: Coste energético 4.234 MJ; Emisión de CO2 0.734 kg; Código LER 17 01 01; Masa del elemento 1 kg; Volumen 0.000667 m3
Residuos:
- embalaje: re150101 Envases de papel y cartón. (componente de residuo); rendimiento 0.014 kg; Código LER 15 01 01; Masa del elemento 1 kg; Volumen 0.001333 m3
- embalaje: re170201 Madera. (componente de residuo); rendimiento 0.001 kg; Código LER 17 02 01; Masa del elemento 1 kg; Volumen 0.000909 m3
- embalaje: re170203 Plástico. (componente de residuo); rendimiento 0.003 kg; Código LER 17 02 03; Masa del elemento 1 kg; Volumen 0.001667 m3

**mt08adt010** kg Aditivo hidrófugo para impermeabilización de morteros u hormigones
Datos técnicos: Coste energético 71.130 MJ; Emisión de CO2 2.824 kg; Código LER 17 09 04; Masa del elemento 1 kg; Volumen 0.000667 m3
Residuos:
- embalaje: re170203 Plástico; rendimiento 0.032 kg

**mt20wwa040** kg Adhesivo cementoso flexible y de gran adherencia, C2 S2
Datos técnicos: Coste energético 4.091 MJ; Emisión de CO2 0.394 kg; Código LER 17 09 04; Masa del elemento 1 kg; Volumen 0.000667 m3
Residuos:
- embalaje: re170203 Plástico; rendimiento 0.003 kg

**mt20aho010aa** m Albardilla de hormigón polímero de superficie pulida
Datos técnicos: Coste energético 62.454 MJ; Emisión de CO2 2.378 kg
Residuos:
- embalaje: re170203 Plástico; rendimiento 0.002 kg

**mt20wwa025** m Perfil de espuma de polietileno, de 6 mm de diámetro, para relleno de juntas
Datos técnicos: Coste energético 0.368 MJ; Emisión de CO2 0.014 kg; Código LER 17 06 04; Masa del elemento 0.00198 kg; Volumen 0.000003 m3
Residuos:
- embalaje: re170203 Plástico; rendimiento 0.001 kg

**mt20wwa030** Ud Cartucho de 310 cm³ de masilla de poliuretano impermeable
Datos técnicos: Coste energético 12.716 MJ; Emisión de CO2 0.628 kg; Código LER 17 09 04; Masa del elemento 0.021 kg; Volumen 0.000014 m3
Residuos:
- embalaje: re170203 Plástico; rendimiento 0.1 kg
