# Caja de inversión de ciclo, para sistema VRV-IV, para gas R-410A

- Propiedad del archivo: CYPE Ingenieros S.A.
- Formato: FIEBDC-3/2016
- Programa: Generador de precios de la construcción. CYPE Ingenieros, S.A.
- Fecha: 07/02/2025
- Ámbito geográfico: Bolivia
- Divisa: BOB
- Costes indirectos: 3 %
- Gastos generales: 13 %
- Beneficio industrial: 6 %
- IVA: 13 %

## I Instalaciones

### IB Sistemas de climatización

#### IBY Sistema VRV (Daikin)

**IBY265** Ud Caja de inversión de ciclo, para sistema VRV-IV, para gas R-410A.
Caja de inversión de ciclo frigorífico, con un par de conexiones para la unidad interior, para gas R-410A, para sistema VRV-IV (Volumen de Refrigerante Variable), bomba de calor con recuperación de calor, modelo BS1Q10A "DAIKIN", número máximo de unidades interiores conectables 6, índice de capacidad máximo de las unidades interiores conectables 100, índice de capacidad mínimo de las unidades interiores conectables 15, peso 12 kg y alimentación monofásica (230V/50Hz), con tres conexiones para la unidad exterior, una para la línea de líquido, otra para la línea de descarga de gas y otra para la línea de succión de gas, y dos conexiones para la unidad interior, una para la línea de líquido y otra para la línea de gas, con aislamiento térmico y acústico de espuma de poliuretano. Incluso elementos para suspensión del techo.
Criterio de valoración económica: El precio no incluye la canalización ni el cableado eléctrico de alimentación.
Incluye: Replanteo. Colocación y fijación. Conexión a las líneas frigoríficas. Conexión a la red eléctrica. Conexión a la red de desagüe.
Criterio de medición de proyecto: Número de unidades previstas, según documentación gráfica de Proyecto.
Criterio de medición de obra: Se medirá el número de unidades realmente ejecutadas según especificaciones de Proyecto.

| Código | Ud | Descripción | Rendimiento | Precio | Importe |
|---|---|---|---|---|---|
| mt42dai610a | Ud | Caja de inversión de ciclo frigorífico, con un par de conexiones para la unidad interior, para gas R-410A, para sistema VRV-IV (Volumen de Refrigerante Variable), bomba de calor con recuperación de calor, modelo BS1Q10A "DAIKIN", número máximo de unidades interiores conectables 6, índice de capacidad máximo de las unidades interiores conectables 100, índice de capacidad mínimo de las unidades interiores conectables 15, peso 12 kg y alimentación monofásica (230V/50Hz), con tres conexiones para la unidad exterior, una para la línea de líquido, otra para la línea de descarga de gas y otra para la línea de succión de gas, y dos conexiones para la unidad interior, una para la línea de líquido y otra para la línea de gas, con aislamiento térmico y acústico de espuma de poliuretano. (material) | 1 | 8246.47 | 8246.470 |
| mt42www090 | Ud | Kit de soportes para suspensión del techo, formado por cuatro varillas roscadas de acero galvanizado, con sus tacos, tuercas y arandelas correspondientes. (material) | 1 | 209.49 | 209.490 |
| mo005 | h | Especialista instalador de climatización. (mano de obra) | 0.591 | 61.32 | 36.240 |
| mo104 | h | Ayudante 1ª instalador de climatización. (mano de obra) | 0.591 | 44.52 | 26.311 |
| % | % | Herramienta menor | 2 % | 8518.511 | 170.370 |
|  |  | Costes directos |  |  | 8688.881 |
