# Sistema de calefacción y refrigeración por piso radiante de baja altura, en seco

- Propiedad del archivo: CYPE Ingenieros S.A.
- Formato: FIEBDC-3/2016
- Programa: Generador de precios de la construcción. CYPE Ingenieros, S.A.
- Fecha: 05/04/2024
- Ámbito geográfico: Bolivia
- Divisa: BOB
- Costes indirectos: 3 %
- Gastos generales: 13 %
- Beneficio industrial: 6 %
- IVA: 13 %

## I Instalaciones

### IC Calefacción, refrigeración, climatización y A.C.S.

#### ICE Emisores por agua para calefacción y refrigeración

**ICE135** m² Sistema de calefacción y refrigeración por piso radiante de baja altura, en seco.
Sistema de calefacción por piso radiante de baja altura, compuesto por, banda de espuma de polietileno (PE), de 60x8 mm, panel aislante moldeado, de poliestireno expandido (EPS), de 1200x750 mm y 15 mm de espesor, con difusores de aluminio y tubo de polietileno reticulado (PE-Xa) con barrera de oxígeno, de 12 mm de diámetro exterior y 1,7 mm de espesor. Totalmente montado, conexionado y probado.
Incluye: Preparación y limpieza de la superficie de apoyo. Replanteo de la instalación. Fijación del zócalo perimetral. Colocación de los paneles. Replanteo de la tubería. Colocación y fijación de las tuberías.
Criterio de medición de proyecto: Superficie útil, medida según documentación gráfica de Proyecto.
Criterio de medición de obra: Se medirá la superficie realmente ejecutada según especificaciones de Proyecto.

| Código | Ud | Descripción | Rendimiento | Precio | Importe |
|---|---|---|---|---|---|
| mt17epu026a | m | Banda de espuma de polietileno (PE), de 60x8 mm. (material) | 0.6 | 20.98 | 12.588 |
| mt17epu014a | Ud | Panel aislante moldeado, de poliestireno expandido (EPS), de 1200x750 mm y 15 mm de espesor, con difusores de aluminio, paso del tubo múltiplo de 12,5 cm. (material) | 1.111 | 663.8 | 737.482 |
| mt37tpu014aa | m | Tubo de polietileno reticulado (PE-Xa) con barrera de oxígeno, de 12 mm de diámetro exterior y 1,7 mm de espesor, según ISO 15875-2. (material) | 8 | 17.88 | 143.040 |
| mo004 | h | Especialista instalador de sistemas de calefacción. (mano de obra) | 0.804 | 58.3 | 46.873 |
| mo103 | h | Ayudante 1ª instalador de sistemas de calefacción. (mano de obra) | 0.804 | 42.33 | 34.033 |
| % | % | Herramienta menor | 2 % | 974.016 | 19.480 |
|  |  | Costes directos |  |  | 993.496 |

Residuos:
- colocación: mt17epu026a Banda de espuma de polietileno (PE), de 60x8 mm; factor de residuo 0.0598214
- colocación: mt17epu014a; factor de residuo 0.024
- colocación: mt37tpu014aa; factor de residuo 0.0275091

## Recursos

**mt17epu026a** m Banda de espuma de polietileno (PE), de 60x8 mm
Datos técnicos: Coste energético 4.712 MJ; Emisión de CO2 0.169 kg; Código LER 17 06 04; Masa del elemento 0.0336 kg; Volumen 0.000056 m3
Residuos:
- embalaje: re170203 Plástico. (componente de residuo); rendimiento 0.001 kg; Código LER 17 02 03; Masa del elemento 1 kg; Volumen 0.001667 m3

**mt17epu014a** Ud Panel aislante moldeado
Datos técnicos: Coste energético 85.887 MJ; Emisión de CO2 3.044 kg; Código LER 17 06 04; Masa del elemento 0.856 kg; Volumen 0.001427 m3
Residuos:
- embalaje: re170203 Plástico; rendimiento 0.074 kg

**mt37tpu014aa** m Tubo de polietileno reticulado (PE-Xa) con barrera de oxígeno
Datos técnicos: Coste energético 5.328 MJ; Emisión de CO2 0.265 kg; Código LER 17 02 03; Masa del elemento 0.055 kg; Volumen 0.000092 m3
