# Canal protectora para alojamiento de cables eléctricos y de telecomunicación

- Propiedad del archivo: CYPE Ingenieros S.A.
- Formato: FIEBDC-3/2016
- Programa: Generador de precios de la construcción. CYPE Ingenieros, S.A.
- Fecha: 07/02/2025
- Ámbito geográfico: Bolivia
- Divisa: BOB
- Costes indirectos: 3 %
- Gastos generales: 13 %
- Beneficio industrial: 6 %
- IVA: 13 %

## I Instalaciones

### IE Eléctricas

#### IEO Canalizaciones

**IEO030** m Canal protectora para alojamiento de cables eléctricos y de telecomunicación.
Canal protectora de PVC, color gris RAL 7035, de 16x16 mm, propiedades eléctricas: aislante, no propagador de la llama, con grados de protección IP4X e IK08, estable frente a los rayos UV y con buen comportamiento a la intemperie y frente a la acción de los agentes químicos, con 1 compartimento.
Incluye: Replanteo. Colocación y fijación.
Criterio de medición de proyecto: Longitud medida según documentación gráfica de Proyecto.
Criterio de medición de obra: Se medirá la longitud realmente ejecutada según especificaciones de Proyecto.

| Código | Ud | Descripción | Rendimiento | Precio | Importe |
|---|---|---|---|---|---|
| mt35une101aa | m | Canal protectora de PVC, color gris RAL 7035, de 16x16 mm, propiedades eléctricas: aislante, no propagador de la llama, con grados de protección IP4X e IK08, estable frente a los rayos UV y con buen comportamiento a la intemperie y frente a la acción de los agentes químicos, suministrada en tramos de 2 m de longitud, con film de protección, para alojamiento de cables eléctricos y de telecomunicación. (material) | 1 | 20.28 | 20.280 |
| mo003 | h | Especialista electricista. (mano de obra) | 0.118 | 61.32 | 7.236 |
| mo102 | h | Ayudante 1ª de electricista. (mano de obra) | 0.059 | 44.52 | 2.627 |
| % | % | Herramienta menor | 2 % | 30.143 | 0.603 |
|  |  | Costes directos |  |  | 30.746 |

Residuos:
- colocación: mt35une101aa; factor de residuo 0.022

## Recursos

**mt35une101aa** m Canal protectora de PVC
Datos técnicos: Coste energético 14.616 MJ; Emisión de CO2 1.610 kg; Código LER 17 02 03; Masa del elemento 0.33 kg; Volumen 0.00055 m3
