# Depósito de gases licuados del petróleo (GLP), de superficie

- Propiedad del archivo: CYPE Ingenieros S.A.
- Formato: FIEBDC-3/2016
- Programa: Generador de precios de la construcción. CYPE Ingenieros, S.A.
- Fecha: 07/02/2025
- Ámbito geográfico: Bolivia
- Divisa: BOB
- Costes indirectos: 3 %
- Gastos generales: 13 %
- Beneficio industrial: 6 %
- IVA: 13 %

## I Instalaciones

### IG Gases combustibles

#### IGD Depósitos

**IGD120** Ud Depósito de gases licuados del petróleo (GLP), de superficie.
Depósito homologado de gases licuados del petróleo (GLP), de superficie, de plancha de acero, de 1000 mm de diámetro y 1470 mm de longitud, con una capacidad de 1000 litros. Incluso capó abatible, boca de carga, indicador de nivel, tubo buzo para toma de gas en fase líquida, valvulería, manómetro, tapón de drenaje, accesorios de conexión, borne de toma de tierra y elementos de protección según normativa.
Criterio de valoración económica: El precio no incluye la obra civil ni la toma de tierra.
Incluye: Replanteo. Colocación del depósito sobre los apoyos. Sujeción del depósito a los apoyos. Montaje, conexionado y comprobación de su correcto funcionamiento.
Criterio de medición de proyecto: Número de unidades previstas, según documentación gráfica de Proyecto.
Criterio de medición de obra: Se medirá el número de unidades realmente ejecutadas según especificaciones de Proyecto.

| Código | Ud | Descripción | Rendimiento | Precio | Importe |
|---|---|---|---|---|---|
| mt43dep020aabb | Ud | Depósito homologado de gases licuados del petróleo (GLP), de superficie, de plancha de acero, de 1000 mm de diámetro y 1470 mm de longitud, con una capacidad de 1000 litros. Tratamiento exterior: granallado SA 2 1/2, imprimación antioxidante y acabado con esmalte de poliuretano color blanco. Incluso capó abatible, boca de carga, indicador de nivel magnético, tubo buzo para toma de gas en fase líquida, valvulería, manómetro, tapón de drenaje, accesorios de conexión, borne de toma de tierra y elementos de protección según normativa. (material) | 1 | 17058.1 | 17058.100 |
| mq04cag010a | h | Camión con grúa de hasta 6 t. (maquinaria) | 0.29 | 365.54 | 106.007 |
| mo010 | h | Especialista instalador de gas. (mano de obra) | 12.08 | 61.32 | 740.746 |
| mo109 | h | Ayudante 1ª instalador de gas. (mano de obra) | 12.08 | 44.52 | 537.802 |
| % | % | Herramienta menor | 2 % | 18442.655 | 368.853 |
|  |  | Costes directos |  |  | 18811.508 |
