# Colector

- Propiedad del archivo: CYPE Ingenieros S.A.
- Formato: FIEBDC-3/2016
- Programa: Generador de precios de la construcción. CYPE Ingenieros, S.A.
- Fecha: 07/02/2025
- Ámbito geográfico: Bolivia
- Divisa: BOB
- Costes indirectos: 3 %
- Gastos generales: 13 %
- Beneficio industrial: 6 %
- IVA: 13 %

## I Instalaciones

### IG Gases combustibles

#### IGI Instalación interior

**IGI025** Ud Colector.
Colector de cobre, con entrada de 3/4" de diámetro y tres derivaciones de 3/4" de diámetro, para unión roscada, manómetro de acero inoxidable y llave de esfera de latón con mando de mariposa. Incluso, elementos de montaje y demás accesorios necesarios para su correcto funcionamiento.
Incluye: Replanteo. Colocación y fijación del colector. Montaje, conexionado y comprobación de su correcto funcionamiento.
Criterio de medición de proyecto: Número de unidades previstas, según documentación gráfica de Proyecto.
Criterio de medición de obra: Se medirá el número de unidades realmente ejecutadas según especificaciones de Proyecto.

| Código | Ud | Descripción | Rendimiento | Precio | Importe |
|---|---|---|---|---|---|
| mt43acc010b | Ud | Colector de cobre, con entrada de 3/4" de diámetro y tres derivaciones de 3/4" de diámetro, para unión roscada. (material) | 1 | 695.61 | 695.610 |
| mt43acc020 | Ud | Manómetro de acero inoxidable para una presión de 0 a 600 mbar, de 100 mm de diámetro, rosca de conexión de 1/2" y precisión del 0,5%. (material) | 1 | 870.67 | 870.670 |
| mt43acv060a | Ud | Llave de esfera de latón con mando de mariposa, con rosca cilíndrica GAS hembra-macho de 1/2" de diámetro, PN=5 bar. (material) | 1 | 115.99 | 115.990 |
| mo010 | h | Especialista instalador de gas. (mano de obra) | 0.497 | 61.32 | 30.476 |
| mo109 | h | Ayudante 1ª instalador de gas. (mano de obra) | 0.497 | 44.52 | 22.126 |
| % | % | Herramienta menor | 2 % | 1734.872 | 34.697 |
|  |  | Costes directos |  |  | 1769.569 |

## Recursos

**mt43acc010b** Ud Colector de cobre, con entrada de 3/4" de diámetro y tres derivaciones de 3/4" de diámetro, para unión roscada
Datos técnicos: Coste energético 24.735 MJ; Emisión de CO2 0.537 kg
Residuos:
- embalaje: re150101 Envases de papel y cartón. (componente de residuo); rendimiento 0.072 kg; Código LER 15 01 01; Masa del elemento 1 kg; Volumen 0.001333 m3

**mt43acc020** Ud Manómetro de acero inoxidable para una presión de 0 a 600 mbar
Datos técnicos: Coste energético 11.944 MJ; Emisión de CO2 1.811 kg
Residuos:
- embalaje: re150101 Envases de papel y cartón; rendimiento 0.072 kg

**mt43acv060a** Ud Llave de esfera de latón con mando de mariposa, con rosca cilíndrica GAS hembra-macho de 1/2" de diámetro, PN=5 bar
Datos técnicos: Coste energético 49.235 MJ; Emisión de CO2 3.365 kg
Residuos:
- embalaje: re150101 Envases de papel y cartón; rendimiento 0.072 kg
