# Luminaria tipo Downlight. Instalación suspendida

- Propiedad del archivo: CYPE Ingenieros S.A.
- Formato: FIEBDC-3/2016
- Programa: Generador de precios de la construcción. CYPE Ingenieros, S.A.
- Fecha: 27/09/2023
- Ámbito geográfico: Bolivia
- Divisa: BOB
- Costes indirectos: 3 %
- Gastos generales: 13 %
- Beneficio industrial: 6 %
- IVA: 13 %

## I Instalaciones

### II Iluminación

#### III Interior

**III120** Ud Luminaria tipo Downlight. Instalación suspendida.
Luminaria suspendida tipo Downlight, de 320 mm de diámetro y 355 mm de altura, para lámpara fluorescente triple TC-TEL de 26 W, modelo Miniyes 1x26W TC-TEL Reflector "LAMP", con cuerpo de aluminio extruido de color RAL 9006 con equipo de encendido electrónico y aletas de refrigeración; protección IP20; reflector metalizado, acabado mate; sistema de suspensión por cable de acero de 3x0,75 mm de diámetro y 4 m de longitud máxima. Incluso lámparas.
Incluye: Replanteo. Montaje, conexionado y comprobación de su correcto funcionamiento.
Criterio de medición de proyecto: Número de unidades previstas, según documentación gráfica de Proyecto.
Criterio de medición de obra: Se medirá el número de unidades realmente ejecutadas según especificaciones de Proyecto.

| Código | Ud | Descripción | Rendimiento | Precio | Importe |
|---|---|---|---|---|---|
| mt34lam050saa | Ud | Luminaria suspendida tipo Downlight, de 320 mm de diámetro y 355 mm de altura, para lámpara fluorescente triple TC-TEL de 26 W, modelo Miniyes 1x26W TC-TEL Reflector "LAMP", con cuerpo de aluminio extruido de color RAL 9006 con equipo de encendido electrónico y aletas de refrigeración; protección IP20; reflector metalizado, acabado mate; sistema de suspensión por cable de acero de 3x0,75 mm de diámetro y 4 m de longitud máxima. (material) | 1 | 1442.62 | 1442.620 |
| mt34tuf020t | Ud | Lámpara fluorescente compacta TC-TEL de 26 W. (material) | 1 | 95.22 | 95.220 |
| mo003 | h | Especialista electricista. (mano de obra) | 0.236 | 56.49 | 13.332 |
| mo102 | h | Ayudante 1ª de electricista. (mano de obra) | 0.236 | 41.02 | 9.681 |
| % | % | Herramienta menor | 2 % | 1560.853 | 31.217 |
|  |  | Costes directos |  |  | 1592.070 |

## Recursos

**mt34lam050saa** Ud Luminaria suspendida tipo Downlight
Datos técnicos: Coste energético 626.988 MJ; Emisión de CO2 46.099 kg
Residuos:
- embalaje: re150101 Envases de papel y cartón. (componente de residuo); rendimiento 0.158 kg; Código LER 15 01 01; Masa del elemento 1 kg; Volumen 0.001333 m3
- embalaje: re170203 Plástico. (componente de residuo); rendimiento 0.079 kg; Código LER 17 02 03; Masa del elemento 1 kg; Volumen 0.001667 m3
