# Vidriado simple

- Propiedad del archivo: CYPE Ingenieros S.A.
- Formato: FIEBDC-3/2016
- Programa: Generador de precios de la construcción. CYPE Ingenieros, S.A.
- Fecha: 07/02/2025
- Ámbito geográfico: Bolivia
- Divisa: BOB
- Costes indirectos: 3 %
- Gastos generales: 13 %
- Beneficio industrial: 6 %
- IVA: 13 %

## L Carpintería, closets, cerrajería, vidrios y protecciones solares

### LV Vidrios

#### LVP Simples

**LVP010** m² Vidriado simple.
Lámina incolora, de 4 mm de espesor, fijada sobre carpintería con acuñado mediante calzos de apoyo perimetrales y laterales, sellado en frío con silicona sintética incolora (no acrílica), compatible con el material soporte.
Incluye: Colocación, calzado, montaje y ajuste en la carpintería. Sellado final de estanqueidad. Señalización de las hojas.
Criterio de medición de proyecto: Superficie de carpintería a acristalar, según documentación gráfica de Proyecto, incluyendo en cada hoja vidriera las dimensiones del bastidor.
Criterio de medición de obra: Se medirá la superficie realmente ejecutada según especificaciones de Proyecto, sumando, para cada una de las piezas, la superficie resultante de redondear por exceso cada una de sus aristas a múltiplos de 30 mm.

| Código | Ud | Descripción | Rendimiento | Precio | Importe |
|---|---|---|---|---|---|
| mt21vpi010a | m² | Lámina incolora, de 4 mm de espesor. (material) | 1.006 | 121.21 | 121.937 |
| mt21vva010 | m | Sellado de juntas mediante la aplicación con pistola de silicona sintética incolora. (material) | 3.5 | 7.8 | 27.300 |
| mt21vva021 | Ud | Material auxiliar para la colocación de vidrios. (material) | 1 | 11.56 | 11.560 |
| mo055 | h | Especialista vidriero. (mano de obra) | 0.249 | 63.52 | 15.816 |
| mo110 | h | Ayudante 1ª de vidriero. (mano de obra) | 0.249 | 47.43 | 11.810 |
| % | % | Herramienta menor | 2 % | 188.423 | 3.768 |
|  |  | Costes directos |  |  | 192.191 |

Residuos:
- colocación: mt21vpi010a Lámina incolora, de 4 mm de espesor; factor de residuo 0.011
- colocación: mt21vva010 Sellado de juntas mediante la aplicación con pistola de silicona sintética incolora; factor de residuo 0.06

## Recursos

**mt21vpi010a** m² Lámina incolora, de 4 mm de espesor
Datos técnicos: Coste energético 134.387 MJ; Emisión de CO2 9.930 kg; Código LER 17 02 02; Masa del elemento 10 kg; Volumen 0.01 m3
Residuos:
- embalaje: re170604 Materiales de aislamiento distintos de los especificados en los códigos 17 06 01 y 17 06 03. (componente de residuo); rendimiento 0.013 kg; Código LER 17 06 04; Masa del elemento 1 kg; Volumen 0.001667 m3

**mt21vva010** m Sellado de juntas mediante la aplicación con pistola de silicona sintética incolora
Datos técnicos: Coste energético 43.000 MJ; Emisión de CO2 1.770 kg; Código LER 17 09 04; Masa del elemento 0.25 kg; Volumen 0.000167 m3
