# Aislamiento térmico entre montantes en trasdosado autoportante de placas

- Propiedad del archivo: CYPE Ingenieros S.A.
- Formato: FIEBDC-3/2016
- Programa: Generador de precios de la construcción. CYPE Ingenieros, S.A.
- Fecha: 07/02/2025
- Ámbito geográfico: Bolivia
- Divisa: BOB
- Costes indirectos: 3 %
- Gastos generales: 13 %
- Beneficio industrial: 6 %
- IVA: 13 %

## N Aislamientos e impermeabilizaciones

### NA Aislamientos térmicos

#### NAO Trasdosados

**NAO030** m² Aislamiento térmico entre montantes en trasdosado autoportante de placas.
Aislamiento térmico entre los montantes de la estructura portante del trasdosado autoportante de placas, formado por panel semirrígido de lana mineral, espesor 30 mm, colocado entre los montantes de la estructura portante.
Incluye: Corte del aislamiento. Colocación del aislamiento entre los montantes.
Criterio de medición de proyecto: Superficie medida según documentación gráfica de Proyecto.
Criterio de medición de obra: Se medirá la superficie realmente ejecutada según especificaciones de Proyecto.

| Código | Ud | Descripción | Rendimiento | Precio | Importe |
|---|---|---|---|---|---|
| mt16lra060a | m² | Panel semirrígido de lana mineral, espesor 30 mm, Euroclase A1 de reacción al fuego y factor de resistencia a la difusión del vapor de agua 1. (material) | 1.05 | 29.83 | 31.322 |
| mo054 | h | Especialista en montaje de aislamiento. (mano de obra) | 0.06 | 61.32 | 3.679 |
| mo101 | h | Ayudante 1ª en montaje de aislamientos. (mano de obra) | 0.06 | 44.6 | 2.676 |
| % | % | Herramienta menor | 2 % | 37.677 | 0.754 |
|  |  | Costes directos |  |  | 38.431 |

Residuos:
- colocación: mt16lra060a; factor de residuo 0.048

## Recursos

**mt16lra060a** m² Panel semirrígido de lana mineral
Datos técnicos: Coste energético 25.441 MJ; Emisión de CO2 0.715 kg; Código LER 17 06 04; Masa del elemento 0.4 kg; Volumen 0.000667 m3
Residuos:
- embalaje: re170203 Plástico. (componente de residuo); rendimiento 0.024 kg; Código LER 17 02 03; Masa del elemento 1 kg; Volumen 0.001667 m3
