# Tratamiento de humedades por capilaridad en muros

- Propiedad del archivo: CYPE INGENIEROS, S.A.
- Formato: FIEBDC-3/2002
- Ámbito geográfico: Bolivia
- Divisa: BOB
- Costes indirectos: 3.00 %
- Gastos generales: 13.00 %
- Beneficio industrial: 6.00 %
- IVA: 13.00 %

**NIP025** m² Tratamiento de humedades por capilaridad en muros, con una capa de mortero de cemento, resistencia a compresión de 1,5 a 5 N/mm², absorción de agua por capilaridad menor de 0,4 kg/m² min½, color blanco, de 20 mm de espesor medio, a buena vista, con acabado liso, aplicado manualmente.
Tratamiento de humedades por capilaridad en muros, con una capa de mortero de cemento, resistencia a compresión de 1,5 a 5 N/mm², absorción de agua por capilaridad menor de 0,4 kg/m² min½, color blanco, de 20 mm de espesor medio, a buena vista, con acabado liso, aplicado manualmente.
Incluye: Despiece de paños de trabajo. Preparación del mortero. Aplicación del mortero. Realización de juntas y puntos singulares. Ejecución del acabado. Curado del mortero.
Criterio de medición de proyecto: Superficie medida según documentación gráfica de Proyecto.
Criterio de medición de obra: Se medirá la superficie realmente ejecutada según especificaciones de Proyecto.
Criterio de valoración económica: El precio no incluye la eliminación del revestimiento existente ni la realización del revestimiento posterior.

| Código | Ud | Descripción | Rendimiento | Precio | Importe |
|---|---|---|---|---|---|
| mt09rep070a | kg | Mortero de cemento, resistencia a compresión de 1,5 a 5 N/mm², absorción de agua por capilaridad menor de 0,4 kg/m² min½, para uso en interiores o en exteriores, color blanco, compuesto por conglomerantes hidráulicos específicos, agregados seleccionados, inhibidores de eflorescencias salinas y aditivos específicos, suministrado en sacos, para tratamiento de humedades por capilaridad. (material) | 24.000 | 4.96 | 119.04 |
| mo032 | h | Especialista aplicador de productos impermeabilizantes. (mano de obra) | 0.546 | 40.29 | 22.00 |
| mo070 | h | Ayudante 1ª aplicador de productos impermeabilizantes. (mano de obra) | 0.279 | 29.95 | 8.36 |
| % | % | Herramienta menor | 2 % | 149.40 | 2.99 |
|  |  | Costes directos |  |  | 152.39 |
