# Sustitución de rodapié cerámico en encuentro con paramento vertical de cubierta plana

- Propiedad del archivo: CYPE Ingenieros S.A.
- Formato: FIEBDC-3/2016
- Programa: Generador de precios de la construcción. CYPE Ingenieros, S.A.
- Fecha: 07/02/2025
- Ámbito geográfico: Bolivia
- Divisa: BOB
- Costes indirectos: 3 %
- Gastos generales: 13 %
- Beneficio industrial: 6 %
- IVA: 13 %

## Q Cubiertas

### QA Planas transitables, no ventiladas

#### QAW Sustituciones

**QAW040** m Sustitución de rodapié cerámico en encuentro con paramento vertical de cubierta plana.
Reparación de rodapié cerámico deteriorado en encuentro con paramento vertical de cubierta plana transitable, eliminando las piezas dañadas y sustituyéndolas por rodapié de gres rústico, de 7 cm, 3 €/m, colocado con adhesivo cementoso de fraguado normal, C1 sin ninguna característica adicional, color gris y rejuntado con mortero de juntas cementoso mejorado, con absorción de agua reducida y resistencia elevada a la abrasión tipo CG 2 W A, color blanco, para juntas de 2 a 15 mm. Incluso preparación de la zona de trabajo y protección de los elementos del entorno que deban mantenerse, limpieza, acopio, retirada y carga de escombros sobre camión o contenedor.
Incluye: Retirada del rodapié dañado. Limpieza y preparación de la superficie. Colocación del nuevo rodapié. Rejuntado del rodapié sustituido.
Criterio de medición de proyecto: Longitud medida en proyección horizontal, según documentación gráfica de Proyecto.
Criterio de medición de obra: Se medirá, en proyección horizontal, la longitud realmente ejecutada según especificaciones de Proyecto.

| Código | Ud | Descripción | Rendimiento | Precio | Importe |
|---|---|---|---|---|---|
| mt18rcr010a300 | m | Rodapié cerámico de gres rústico, de 7 cm de anchura, 3,00Bs/m. (material) | 1 | 22.53 | 22.530 |
| mt09mcr021g | kg | Adhesivo cementoso de fraguado normal, C1, color gris. (material) | 0.24 | 2.64 | 0.634 |
| mt09mcp020bB | kg | Mortero de juntas cementoso mejorado, con absorción de agua reducida y resistencia elevada a la abrasión, tipo CG2 W A, color blanco, para juntas de 2 a 15 mm, a base de cemento de alta resistencia, agregados seleccionados, aditivos especiales y pigmentos, con efecto antimoho, antiverdín y preventivo de las eflorescencias, hidrorrepelente, especial para rejuntado de todo tipo de piezas cerámicas y piedras naturales en zonas de proliferación de microorganismos. (material) | 0.01 | 12.81 | 0.128 |
| mo023 | h | Especialista colocador de pisos. (mano de obra) | 0.223 | 59.67 | 13.306 |
| % | % | Herramienta menor | 2 % | 36.598 | 0.732 |
|  |  | Costes directos |  |  | 37.330 |

Residuos:
- colocación: mt18rcr010a300 Rodapié cerámico de gres rústico, de 7 cm de anchura, 3,00Bs/m; factor de residuo 0.0385
- colocación: mt09mcr021g Adhesivo cementoso de fraguado normal, C1, color gris; factor de residuo 0.07
- colocación: mt09mcp020bB; factor de residuo 0.07
- demolición: ruo170101 Hormigón (hormigones, morteros y prefabricados). (componente de residuo); rendimiento 0.665 kg; Código LER 17 01 01; Masa del elemento 1 kg; Volumen 0.000667 m3
- demolición: ruo170103 Tejas y materiales cerámicos. (componente de residuo); rendimiento 0.84 kg; Código LER 17 01 03; Masa del elemento 1 kg; Volumen 0.0008 m3

## Recursos

**mt18rcr010a300** m Rodapié cerámico de gres rústico, de 7 cm de anchura, 3,00Bs/m
Datos técnicos: Coste energético 12.700 MJ; Emisión de CO2 0.620 kg; Código LER 17 01 03; Masa del elemento 1.05 kg; Volumen 0.00084 m3
Residuos:
- embalaje: re150101 Envases de papel y cartón. (componente de residuo); rendimiento 0.034 kg; Código LER 15 01 01; Masa del elemento 1 kg; Volumen 0.001333 m3
- embalaje: re170201 Madera. (componente de residuo); rendimiento 0.004 kg; Código LER 17 02 01; Masa del elemento 1 kg; Volumen 0.000909 m3

**mt09mcr021g** kg Adhesivo cementoso de fraguado normal, C1, color gris
Datos técnicos: Coste energético 3.871 MJ; Emisión de CO2 0.344 kg; Código LER 17 09 04; Masa del elemento 1 kg; Volumen 0.000667 m3
Residuos:
- embalaje: re170203 Plástico. (componente de residuo); rendimiento 0.003 kg; Código LER 17 02 03; Masa del elemento 1 kg; Volumen 0.001667 m3

**mt09mcp020bB** kg Mortero de juntas cementoso mejorado
Datos técnicos: Coste energético 7.725 MJ; Emisión de CO2 0.576 kg; Código LER 17 09 04; Masa del elemento 1 kg; Volumen 0.000667 m3
Residuos:
- embalaje: re150101 Envases de papel y cartón; rendimiento 0.02 kg
- embalaje: re170201 Madera; rendimiento 0.005 kg
- embalaje: re170203 Plástico; rendimiento 0.008 kg
