# Cubierta inclinada de tejas

- Propiedad del archivo: CYPE Ingenieros S.A.
- Formato: FIEBDC-3/2016
- Programa: Generador de precios de la construcción. CYPE Ingenieros, S.A.
- Fecha: 05/04/2024
- Ámbito geográfico: Bolivia
- Divisa: BOB
- Costes indirectos: 3 %
- Gastos generales: 13 %
- Beneficio industrial: 6 %
- IVA: 13 %

## Q Cubiertas

### QT Inclinadas

#### QTT Tejados

**QTT210** m² Cubierta inclinada de tejas.
Cubierta inclinada con una pendiente media del 30%. FORMACIÓN DE PENDIENTES: tablero cerámico hueco machihembrado, para revestir, 100x30x3,5 cm, con las testas rectas, con una capa de regularización de mortero de cemento, confeccionado en obra, dosificación 1:6, de 3 cm de espesor y acabado fratasado y relleno de las juntas entre las piezas de dos tramos contiguos con el mismo mortero, sobre muros divisorios aligerados de ladrillo cerámico hueco de 24x11,5x9 cm recibido con mortero de cemento, confeccionado en obra, dosificación 1:6, rematados superiormente con maestras de mortero de cemento, confeccionado en obra, dosificación 1:6, todo ello sobre losa de hormigón; COBERTURA: tejas cerámicas curvas, acabado con engobe color rojo, 40,8x15x11,6 cm, recibidas con mortero de cemento, confeccionado en obra, dosificación 1:8. Incluso, resolución de puntos singulares y piezas especiales de la cobertura.
Criterio de valoración económica: El precio no incluye la losa de hormigón.
Incluye: Limpieza del supradós de la losa. Replanteo y trazado de limatesas, limahoyas, encuentros y juntas. Formación de tabicas perimetrales con piezas cerámicas. Formación de muros divisorios aligerados. Maestreado del remate de los muros divisorios aligerados para recibir el tablero. Colocación de las cintas de papel sobre los muros divisorios aligerados. Colocación de las piezas cerámicas que forman el tablero. Vaciado, extendido y regleado de la capa de mortero de regularización. Colocación de las tejas recibidas con mortero. Ejecución de cumbreras, limatesas, aleros y bordes libres.
Criterio de medición de proyecto: Superficie del faldón medida en verdadera magnitud, según documentación gráfica de Proyecto, sin tener en cuenta el solape correspondiente de la teja. Incluyendo formación de cumbreras, limatesas, aleros y bordes libres. No se incluyen formación de limahoyas, aleros decorativos ni encuentros de faldones con paramentos verticales, chimeneas, ventanas o conductos de ventilación.
Criterio de medición de obra: Se medirá, en verdadera magnitud, la superficie realmente ejecutada según especificaciones de Proyecto, sin tener en cuenta el solape correspondiente de la teja. Incluyendo formación de cumbreras, limatesas, aleros y bordes libres. No se incluyen formación de limahoyas, aleros decorativos ni encuentros de faldones con paramentos verticales, chimeneas, ventanas o conductos de ventilación.

| Código | Ud | Descripción | Rendimiento | Precio | Importe |
|---|---|---|---|---|---|
| mt04lvc010c | Ud | Ladrillo cerámico hueco doble, para revestir, 24x11,5x9 cm, densidad 780 kg/m³. (material) | 22.989 | 2.47 | 56.783 |
| mt08aaa010a | m³ | Agua. (material) | 0.024 | 11.61 | 0.279 |
| mt01arg005a | t | Arena de cantera, para mortero preparado en obra. (material) | 0.178 | 157.46 | 28.028 |
| mt08cem000j | kg | Cemento gris en sacos. (material) | 23.25 | 1.21 | 28.133 |
| mt04lvg020e | Ud | Tablero cerámico hueco machihembrado, para revestir, 100x30x3,5 cm, con las testas rectas. (material) | 3.633 | 3.79 | 13.769 |
| mt13tac050a | Ud | Teja cerámica curva, acabado con engobe color rojo, 40,8x15x11,6 cm. (material) | 36.921 | 8.05 | 297.214 |
| mt13tac051a | Ud | Caballete cerámico, acabado con engobe color rojo, 44x28,5x10,5 cm, para tejas curvas. (material) | 0.32 | 102.58 | 32.826 |
| mt13tac055a | Ud | Teja cerámica de ventilación, acabado con engobe color rojo, 40,8x15x6,3 cm, para tejas curvas. (material) | 0.1 | 417.94 | 41.794 |
| mt13tac100 | kg | Pigmento para mortero. (material) | 0.027 | 54.75 | 1.478 |
| mq06hor010 | h | Hormigonera eléctrica con una capacidad de amasado de 160 l. (maquinaria) | 0.085 | 22.66 | 1.926 |
| mo020 | h | Especialista de construcción. (mano de obra) | 1.89 | 56.74 | 107.239 |
| mo113 | h | Ayudante 2ª de construcción. (mano de obra) | 2.903 | 40.86 | 118.617 |
| % | % | Herramienta menor | 10 % | 728.086 | 72.809 |
|  |  | Costes directos |  |  | 800.895 |

Residuos:
- colocación: mt04lvc010c Ladrillo cerámico hueco doble, para revestir, 24x11,5x9 cm, densidad 780 kg/m³; factor de residuo 0.04494
- colocación: mt01arg005a Arena de cantera, para mortero preparado en obra; factor de residuo 0.00501329
- colocación: mt08cem000j Cemento gris en sacos; factor de residuo 0.0063
- colocación: mt04lvg020e Tablero cerámico hueco machihembrado, para revestir, 100x30x3,5 cm, con las testas rectas; factor de residuo 0.0462
- colocación: mt13tac050a Teja cerámica curva, acabado con engobe color rojo, 40,8x15x11,6 cm; factor de residuo 0.0578
- colocación: mt13tac051a Caballete cerámico, acabado con engobe color rojo, 44x28,5x10,5 cm, para tejas curvas; factor de residuo 0.0196
- colocación: mt13tac055a Teja cerámica de ventilación, acabado con engobe color rojo, 40,8x15x6,3 cm, para tejas curvas; factor de residuo 0.0196
- colocación: mt13tac100 Pigmento para mortero; factor de residuo 0.031132

## Recursos

**mt04lvc010c** Ud Ladrillo cerámico hueco doble, para revestir, 24x11,5x9 cm, densidad 780 kg/m³
Datos técnicos: Coste energético 7.025 MJ; Emisión de CO2 0.442 kg; Código LER 17 01 02; Masa del elemento 1.9 kg; Volumen 0.00152 m3
Residuos:
- embalaje: re170201 Madera. (componente de residuo); rendimiento 0.01 kg; Código LER 17 02 01; Masa del elemento 1 kg; Volumen 0.000909 m3
- embalaje: re170203 Plástico. (componente de residuo); rendimiento 0.001 kg; Código LER 17 02 03; Masa del elemento 1 kg; Volumen 0.001667 m3

**mt08aaa010a** m³ Agua
Datos técnicos: Coste energético 60.000 MJ; Emisión de CO2 30.000 kg

**mt01arg005a** t Arena de cantera, para mortero preparado en obra
Datos técnicos: Coste energético 75.000 MJ; Emisión de CO2 4.000 kg; Código LER 01 04 08; Masa del elemento 1000 kg; Volumen 0.666667 m3

**mt08cem000j** kg Cemento gris en sacos
Datos técnicos: Coste energético 7.174 MJ; Emisión de CO2 0.904 kg; Código LER 17 01 01; Masa del elemento 1 kg; Volumen 0.000667 m3
Residuos:
- embalaje: re150101 Envases de papel y cartón. (componente de residuo); rendimiento 0.014 kg; Código LER 15 01 01; Masa del elemento 1 kg; Volumen 0.001333 m3
- embalaje: re170201 Madera; rendimiento 0.001 kg
- embalaje: re170203 Plástico; rendimiento 0.003 kg

**mt04lvg020e** Ud Tablero cerámico hueco machihembrado, para revestir, 100x30x3,5 cm, con las testas rectas
Datos técnicos: Coste energético 26.010 MJ; Emisión de CO2 1.685 kg; Código LER 17 01 03; Masa del elemento 8 kg; Volumen 0.0064 m3
Residuos:
- embalaje: re170201 Madera; rendimiento 0.005 kg
- embalaje: re170203 Plástico; rendimiento 0.003 kg

**mt13tac050a** Ud Teja cerámica curva, acabado con engobe color rojo, 40,8x15x11,6 cm
Datos técnicos: Coste energético 5.610 MJ; Emisión de CO2 0.274 kg; Código LER 17 01 03; Masa del elemento 1.35 kg; Volumen 0.00108 m3
Residuos:
- embalaje: re170201 Madera; rendimiento 0.003 kg
- embalaje: re170203 Plástico; rendimiento 0.002 kg

**mt13tac051a** Ud Caballete cerámico, acabado con engobe color rojo, 44x28,5x10,5 cm, para tejas curvas
Datos técnicos: Coste energético 13.215 MJ; Emisión de CO2 0.684 kg; Código LER 17 01 03; Masa del elemento 3.4 kg; Volumen 0.00272 m3
Residuos:
- embalaje: re170201 Madera; rendimiento 0.003 kg
- embalaje: re170203 Plástico; rendimiento 0.002 kg

**mt13tac055a** Ud Teja cerámica de ventilación, acabado con engobe color rojo, 40,8x15x6,3 cm, para tejas curvas
Datos técnicos: Coste energético 6.908 MJ; Emisión de CO2 0.344 kg; Código LER 17 01 03; Masa del elemento 1.7 kg; Volumen 0.00136 m3
Residuos:
- embalaje: re170201 Madera; rendimiento 0.003 kg
- embalaje: re170203 Plástico; rendimiento 0.002 kg

**mt13tac100** kg Pigmento para mortero
Datos técnicos: Coste energético 0.291 MJ; Emisión de CO2 0.014 kg; Código LER 17 09 04; Masa del elemento 1 kg; Volumen 0.000667 m3
Residuos:
- embalaje: re170203 Plástico; rendimiento 0.003 kg
