# Revestimiento de piso industrial o decorativo, sistema "MBCC de Sika"

- Propiedad del archivo: CYPE Ingenieros S.A.
- Formato: FIEBDC-3/2016
- Programa: Generador de precios de la construcción. CYPE Ingenieros, S.A.
- Fecha: 31/10/2024
- Ámbito geográfico: Bolivia
- Divisa: BOB
- Costes indirectos: 3 %
- Gastos generales: 13 %
- Beneficio industrial: 6 %
- IVA: 13 %

## R Revestimientos y trasdosados

### RS Pisos

#### RSI Sistemas de pisos industriales y decorativos

**RSI050** m² Revestimiento de piso industrial o decorativo, sistema "MBCC de Sika".
Revestimiento de piso industrial, realizado sobre base de hormigón endurecido, con el sistema MasterTop 1273 "MBCC de Sika", apto para áreas de producción con solicitaciones mecánicas, mediante la aplicación sucesiva de: imprimación incolora de dos componentes, MasterTop P 622 "MBCC de Sika", a base de resina epoxi sin disolventes, de baja viscosidad (0,4 kg/m²), espolvoreada con agregado de cuarzo natural, MasterTop F5 "MBCC de Sika", de granulometría comprendida entre 0,4 y 1,0 mm (0,9 kg/m²); capa base formada por una mezcla de revestimiento antiestático de dos componentes, MasterTop BC 372 "MBCC de Sika", a base de resina epoxi sin disolventes y pigmentos, color Gris Piedra RAL 7030 y agregado de cuarzo natural, MasterTop F1 "MBCC de Sika", de granulometría comprendida entre 0,18 y 0,3 mm, con una proporción en peso 1:0,7 (3,75 kg/m²) y capa de acabado de barniz de dos componentes para interior, MasterTop TC 445 "MBCC de Sika", a base de poliuretano alifático y disolvente, color rojo RAL 3013, acabado mate, textura lisa, para aplicar con rodillo de pelo corto (0,15 kg/m²).
Criterio de valoración económica: El precio no incluye la superficie soporte ni la ejecución y el sellado de las juntas.
Incluye: Limpieza de la superficie soporte. Replanteo de las juntas y paños de trabajo. Aplicación de la imprimación. Espolvoreo con agregado de cuarzo sobre la imprimación. Aplicación de la capa base. Aplicación de la capa de acabado. Limpieza final del piso.
Criterio de medición de proyecto: Superficie medida en proyección horizontal, según documentación gráfica de Proyecto.
Criterio de medición de obra: Se medirá, en proyección horizontal, la superficie realmente ejecutada según especificaciones de Proyecto.

| Código | Ud | Descripción | Rendimiento | Precio | Importe |
|---|---|---|---|---|---|
| mt27upx040c | kg | Imprimación incolora de dos componentes, MasterTop P 622 "MBCC de Sika", a base de resina epoxi sin disolventes, de baja viscosidad, para aplicar sobre superficie soporte de hormigón o de mortero. (material) | 0.4 | 118.96 | 47.584 |
| mt15bas130c | kg | Agregado de cuarzo natural, MasterTop F5 "MBCC de Sika", de granulometría comprendida entre 0,4 y 1,0 mm, para utilizar como carga mineral en combinación con resinas epoxi o poliuretano. (material) | 0.9 | 6.47 | 5.823 |
| mt27upx070a | kg | Revestimiento antiestático de dos componentes, MasterTop BC 372 "MBCC de Sika", a base de resina epoxi sin disolventes y pigmentos, color Gris Piedra RAL 7030, para la realización de pisos. (material) | 2.213 | 91.88 | 203.330 |
| mt15bas130a | kg | Agregado de cuarzo natural, MasterTop F1 "MBCC de Sika", de granulometría comprendida entre 0,18 y 0,3 mm, para utilizar como carga mineral en combinación con resinas epoxi o poliuretano. (material) | 1.538 | 7.7 | 11.843 |
| mt27upx020oh | kg | Barniz de dos componentes para interior, MasterTop TC 445 "MBCC de Sika", a base de poliuretano alifático y disolvente, color rojo RAL 3013, acabado mate, textura lisa, para aplicar con rodillo de pelo corto, con resistencia a los rayos UV y a la intemperie y con alta resistencia a los agentes químicos. (material) | 0.15 | 156.21 | 23.432 |
| mo121 | h | Oficial 1ª aplicador de pisos industriales. (mano de obra) | 0.497 | 57.16 | 28.409 |
| mo122 | h | Ayudante aplicador de pisos industriales. (mano de obra) | 0.497 | 42.73 | 21.237 |
| % | % | Herramienta menor | 2 % | 341.658 | 6.833 |
|  |  | Costes directos |  |  | 348.491 |

Residuos:
- colocación: mt27upx040c; factor de residuo 0.03
- colocación: mt15bas130c; factor de residuo 0.004231
- colocación: mt15bas130a; factor de residuo 0.003
- colocación: mt27upx020oh; factor de residuo 0.0275

## Recursos

**mt27upx040c** kg Imprimación incolora de dos componentes
Datos técnicos: Coste energético 86.761 MJ; Emisión de CO2 3.294 kg; Código LER 17 09 04; Masa del elemento 1 kg; Volumen 0.000667 m3
Residuos:
- embalaje: re170203 Plástico. (componente de residuo); rendimiento 0.003 kg; Código LER 17 02 03; Masa del elemento 1 kg; Volumen 0.001667 m3

**mt15bas130c** kg Agregado de cuarzo natural
Datos técnicos: Coste energético 0.075 MJ; Emisión de CO2 0.004 kg; Código LER 01 04 08; Masa del elemento 1 kg; Volumen 0.000667 m3

**mt15bas130a** kg Agregado de cuarzo natural
Datos técnicos: Coste energético 0.075 MJ; Emisión de CO2 0.004 kg; Código LER 01 04 08; Masa del elemento 1 kg; Volumen 0.000667 m3

**mt27upx020oh** kg Barniz de dos componentes para interior
Datos técnicos: Coste energético 32.566 MJ; Emisión de CO2 1.931 kg; Código LER 08 01 11; Masa del elemento 1 kg; Volumen 0.001111 m3
Residuos:
- embalaje: re150104 Envases metálicos. (componente de residuo); rendimiento 0.08 kg; Código LER 15 01 04; Masa del elemento 1 kg; Volumen 0.001667 m3
