# Entarimado tradicional sobre rastreles

- Propiedad del archivo: CYPE Ingenieros S.A.
- Formato: FIEBDC-3/2016
- Programa: Generador de precios de la construcción. CYPE Ingenieros, S.A.
- Fecha: 07/02/2025
- Ámbito geográfico: Bolivia
- Divisa: BOB
- Costes indirectos: 3 %
- Gastos generales: 13 %
- Beneficio industrial: 6 %
- IVA: 13 %

## R Revestimientos y trasdosados

### RS Pisos

#### RSM De madera

**RSM020** m² Entarimado tradicional sobre rastreles.
Entarimado tradicional formado por tablas machihembradas de madera maciza de pino gallego, de 70x22 mm, colocadas a rompejuntas sobre rastreles de madera de pino de 50x25 mm, fijados mecánicamente al soporte y separados entre ellos 25 cm. Incluso juntas, acuchillado, lijado, plastecido, aplicación de fondos, barnizado final con tres manos de barniz de poliuretano de dos componentes P-6/8, recortes, cuñas de nivelación y elementos de fijación.
Incluye: Replanteo de los ejes de los rastreles y marcado de niveles. Colocación, nivelación y fijación de rastreles. Colocación de las tablas de madera. Acuchillado y lijado de la superficie. Plastecido y aplicación de fondos. Barnizado.
Criterio de medición de proyecto: Superficie útil, medida según documentación gráfica de Proyecto. No se ha incrementado la medición por roturas y recortes, ya que en la descomposición se ha considerado un 5% más de piezas.
Criterio de medición de obra: Se medirá la superficie realmente ejecutada según especificaciones de Proyecto.

| Código | Ud | Descripción | Rendimiento | Precio | Importe |
|---|---|---|---|---|---|
| mt18mva015f | m | Rastrel de 70x20 mm de sección, de madera de pino pinaster (Pinus pinaster), tratada en autoclave, con clase de uso 4, acabado cepillado, con humedad inferior al 20%. (material) | 4 | 13.67 | 54.680 |
| mt18mva020 | Ud | Material auxiliar para colocación de entarimado de madera sobre rastreles. (material) | 1 | 28.9 | 28.900 |
| mt18mta010j | m² | Tabla machihembrada de madera maciza de pino gallego, 70x22 mm. (material) | 1.02 | 148.87 | 151.847 |
| mt27tmp010 | l | Barniz de poliuretano de dos componentes P-6/8. (material) | 0.9 | 91.42 | 82.278 |
| mq08war160 | h | Lijadora de aplicación en pisos de madera, equipada con rodillos para lija y sistema de aspiración. (maquinaria) | 0.174 | 31.42 | 5.467 |
| mo025 | h | Especialista instalador de pisos de madera. (mano de obra) | 1.7 | 59.67 | 101.439 |
| mo063 | h | Ayudante 1ª instalador de pisos de madera. (mano de obra) | 0.392 | 44.6 | 17.483 |
| % | % | Herramienta menor | 2 % | 442.094 | 8.842 |
|  |  | Costes directos |  |  | 450.936 |

Residuos:
- colocación: mt18mva015f; factor de residuo 0.014
- colocación: mt18mta010j Tabla machihembrada de madera maciza de pino gallego, 70x22 mm; factor de residuo 0.014
- colocación: mt27tmp010 Barniz de poliuretano de dos componentes P-6/8; factor de residuo 0.055

## Recursos

**mt18mva015f** m Rastrel de 70x20 mm de sección
Datos técnicos: Coste energético 48.699 MJ; Emisión de CO2 -0.768 kg; Código LER 17 02 01; Masa del elemento 0.58 kg; Volumen 0.000527 m3
Residuos:
- embalaje: re170203 Plástico. (componente de residuo); rendimiento 0.002 kg; Código LER 17 02 03; Masa del elemento 1 kg; Volumen 0.001667 m3

**mt18mta010j** m² Tabla machihembrada de madera maciza de pino gallego, 70x22 mm
Datos técnicos: Coste energético 562.391 MJ; Emisión de CO2 -8.820 kg; Código LER 17 02 01; Masa del elemento 6.69 kg; Volumen 0.006082 m3
Residuos:
- embalaje: re170203 Plástico; rendimiento 0.03 kg

**mt27tmp010** l Barniz de poliuretano de dos componentes P-6/8
Datos técnicos: Coste energético 28.340 MJ; Emisión de CO2 1.683 kg; Código LER 08 01 11; Masa del elemento 0.88 kg; Volumen 0.000978 m3
Residuos:
- embalaje: re150104 Envases metálicos. (componente de residuo); rendimiento 0.038 kg; Código LER 15 01 04; Masa del elemento 1 kg; Volumen 0.001667 m3
