# Piso de corcho

- Propiedad del archivo: CYPE Ingenieros S.A.
- Formato: FIEBDC-3/2016
- Programa: Generador de precios de la construcción. CYPE Ingenieros, S.A.
- Fecha: 07/02/2025
- Ámbito geográfico: Bolivia
- Divisa: BOB
- Costes indirectos: 3 %
- Gastos generales: 13 %
- Beneficio industrial: 6 %
- IVA: 13 %

## R Revestimientos y trasdosados

### RS Pisos

#### RSO De corcho

**RSO010** m² Piso de corcho.
Piso de corcho, formado por losetas de corcho, de 600x300x6 mm, peso 3,305 kg/m², Euroclase Dfl-s1 de reacción al fuego, color a elegir. COLOCACIÓN: en interiores con adhesivo vinílico en dispersión acuosa. IMPRIMACIÓN: imprimación monocomponente, a base de copolímeros acrílicos, previo lijado de la superficie. ACABADO: barniz al agua de poliuretano bicomponente, acabado brillante.
Incluye: Replanteo. Aplicación del adhesivo. Colocación de las losetas. Corte y colocación de las losetas perimetrales. Lijado de la superficie. Aplicación de la imprimación. Aplicación de la capa de acabado. Eliminación y limpieza del material sobrante. Limpieza final del piso.
Criterio de medición de proyecto: Superficie útil, medida según documentación gráfica de Proyecto. No se ha incrementado la medición por roturas y recortes, ya que en la descomposición se ha considerado un 5% más de piezas.
Criterio de medición de obra: Se medirá la superficie realmente ejecutada según especificaciones de Proyecto.

| Código | Ud | Descripción | Rendimiento | Precio | Importe |
|---|---|---|---|---|---|
| mt18mlv010b | m² | Loseta de corcho, de 600x300x6 mm, peso 3,305 kg/m², Euroclase Dfl-s1 de reacción al fuego, color a elegir. (material) | 1.05 | 286.59 | 300.920 |
| mt18mlv020b | l | Adhesivo vinílico en dispersión acuosa, para interiores con presencia de humedad persistente y exteriores a la intemperie. (material) | 1 | 24.39 | 24.390 |
| mt27baj080b | l | Imprimación monocomponente, a base de copolímeros acrílicos. (material) | 0.1 | 107.59 | 10.759 |
| mt27baj090e | l | Barniz al agua de poliuretano bicomponente, acabado brillante. (material) | 0.1 | 260.91 | 26.091 |
| mo011 | h | Especialista en montaje. (mano de obra) | 0.593 | 61.32 | 36.363 |
| mo080 | h | Ayudante 1ª en montaje. (mano de obra) | 0.593 | 44.6 | 26.448 |
| % | % | Herramienta menor | 2 % | 424.971 | 8.499 |
|  |  | Costes directos |  |  | 433.470 |

Residuos:
- colocación: mt27baj080b Imprimación monocomponente, a base de copolímeros acrílicos; factor de residuo 0.03
- colocación: mt27baj090e Barniz al agua de poliuretano bicomponente, acabado brillante; factor de residuo 0.0275

## Recursos

**mt27baj080b** l Imprimación monocomponente, a base de copolímeros acrílicos
Datos técnicos: Coste energético 78.123 MJ; Emisión de CO2 2.976 kg; Código LER 17 09 04; Masa del elemento 1.03 kg; Volumen 0.000687 m3
Residuos:
- embalaje: re150104 Envases metálicos. (componente de residuo); rendimiento 0.064 kg; Código LER 15 01 04; Masa del elemento 1 kg; Volumen 0.001667 m3

**mt27baj090e** l Barniz al agua de poliuretano bicomponente, acabado brillante
Datos técnicos: Coste energético 33.929 MJ; Emisión de CO2 2.014 kg; Código LER 08 01 11; Masa del elemento 1.05 kg; Volumen 0.001167 m3
Residuos:
- embalaje: re150104 Envases metálicos; rendimiento 0.057 kg
