# Moldura de escayola, para decoración de techo o pared

- Propiedad del archivo: CYPE Ingenieros S.A.
- Formato: FIEBDC-3/2016
- Programa: Generador de precios de la construcción. CYPE Ingenieros, S.A.
- Fecha: 19/06/2025
- Ámbito geográfico: Bolivia
- Divisa: BOB
- Costes indirectos: 3 %
- Gastos generales: 13 %
- Beneficio industrial: 6 %
- IVA: 13 %

## R Revestimientos y trasdosados

### RT Cielos falsos en interiores

#### RTP Prefabricados de escayola

**RTP230** m Moldura de escayola, para decoración de techo o pared.
Moldura de escayola, de 1,5x7x120 cm, para decoración de techo o pared, recibida con cola para escayola. Incluso accesorios de fijación.
Incluye: Replanteo y trazado en los paramentos de la situación de la moldura. Presentación y corte de las piezas. Humectación de la base de fijación. Extendido de la cola. Colocación y rejuntado de las piezas. Repasos de encuentros entre piezas, esquinas y rincones.
Criterio de medición de proyecto: Longitud medida según documentación gráfica de Proyecto.
Criterio de medición de obra: Se medirá la longitud realmente ejecutada según especificaciones de Proyecto.

| Código | Ud | Descripción | Rendimiento | Precio | Importe |
|---|---|---|---|---|---|
| mt12rea150a | m | Moldura de escayola, de 1,5x7x120 cm. (material) | 1.05 | 24.11 | 25.316 |
| mt09eyc030 | kg | Cola para escayola. (material) | 0.19 | 2.64 | 0.502 |
| mo035 | h | Especialista yesero yesero escayolista. (mano de obra) | 0.217 | 59.67 | 12.948 |
| % | % | Herramienta menor | 2 % | 38.766 | 0.775 |
|  |  | Costes directos |  |  | 39.541 |

Residuos:
- colocación: mt12rea150a Moldura de escayola, de 1,5x7x120 cm; factor de residuo 0.013505

## Recursos

**mt12rea150a** m Moldura de escayola, de 1,5x7x120 cm
Datos técnicos: Coste energético 4.909 MJ; Emisión de CO2 0.219 kg; Código LER 17 08 02; Masa del elemento 1.41 kg; Volumen 0.00141 m3
Residuos:
- embalaje: re170203 Plástico. (componente de residuo); rendimiento 0.001 kg; Código LER 17 02 03; Masa del elemento 1 kg; Volumen 0.001667 m3
