# Estucado de mortero a base de cal grasa, de color blanco, acabado marmóreo, sobre soporte de mortero de cal completamente curado y de absorción homogénea (no incluido en este precio)

- Propiedad del archivo: CYPE INGENIEROS, S.A.
- Formato: FIEBDC-3/2002
- Ámbito geográfico: Bolivia
- Divisa: BOB
- Costes indirectos: 3.00 %
- Gastos generales: 13.00 %
- Beneficio industrial: 6.00 %
- IVA: 13.00 %

**RUC030** m² Estucado de mortero a base de cal grasa, de color blanco, acabado marmóreo, sobre soporte de mortero de cal completamente curado y de absorción homogénea (no incluido en este precio).
Formación de estuco mural, mediante la aplicación con llana de acero inoxidable de mortero a base de cal grasa, de color blanco, acabado marmóreo, sobre soporte de mortero de cal completamente curado y de absorción homogénea (no incluido en este precio). Incluso saturación del soporte con agua a baja presión y eliminación del agua sobrante con aire comprimido, formación de juntas, rincones, maestras, aristas, mochetas, jambas y dinteles y remates en los encuentros con paramentos, revestimientos u otros elementos recibidos en su superficie.
Incluye: Saturación del soporte con agua. Eliminación del agua sobrante. Preparación y aplicación del mortero. Acabado superficial.
Criterio de medición de proyecto: Superficie medida según documentación gráfica de Proyecto, sin deducir huecos menores de 4 m² y deduciendo, en los huecos de superficie mayor de 4 m², el exceso sobre 4 m².
Criterio de medición de obra: Se medirá la superficie realmente ejecutada según especificaciones de Proyecto, deduciendo, en los huecos de superficie mayor de 4 m², el exceso sobre 4 m².

| Código | Ud | Descripción | Rendimiento | Precio | Importe |
|---|---|---|---|---|---|
| mt28mrr060a | kg | Mortero a base de cal grasa, de color blanco, compuesto por cal grasa completamente extinta y reposada, tierras colorantes, carbonato cálcico micronizado, polvo de mármol y aditivos especiales, permeable al vapor de agua, antimoho y antiverdín, con resistencia a los rayos UV y a los álcalis, para aplicar sobre soportes exteriores, para estucos de acabado fino. (material) | 1.200 | 74.29 | 89.15 |
| mo039 | h | Especialista revocador. (mano de obra) | 0.399 | 40.29 | 16.08 |
| mo079 | h | Ayudante 1ª de revocador. (mano de obra) | 0.200 | 29.95 | 5.99 |
| % | % | Herramienta menor | 2 % | 111.22 | 2.22 |
|  |  | Costes directos |  |  | 113.44 |
