# Espejo de lámina de color de 3 mm de espesor, fijado con masilla al paramento

- Propiedad del archivo: CYPE INGENIEROS, S.A.
- Formato: FIEBDC-3/2002
- Ámbito geográfico: Bolivia
- Costes indirectos: 3.00 %
- Gastos generales: 13.00 %
- Beneficio industrial: 6.00 %
- IVA: 13.00 %

**RVE010** m² Espejo de lámina de color de 3 mm de espesor, fijado con masilla al paramento.
Provisión y colocación de espejo de lámina de color de 3 mm de espesor, con pintura de protección, color plata, por su cara posterior, fijado con masilla al paramento. Incluso canteado perimetral, y masilla.
Incluye: Limpieza y preparación del soporte. Aplicación de la masilla. Colocación del espejo. Limpieza final.
Criterio de medición de proyecto: Superficie medida según documentación gráfica de Proyecto.
Criterio de medición de obra: Se medirá la superficie realmente ejecutada según especificaciones de Proyecto.

| Código | Ud | Descripción | Rendimiento | Precio | Importe |
|---|---|---|---|---|---|
| mt21vsj020c | m² | Espejo color bronce, 3 mm. (material) | 1.005 | 58.49 | 58.78 |
| mt21vva030 | m | Canteado de espejo. (material) | 4.000 | 2.56 | 10.24 |
| mt21vva012 | l | Masilla de aplicación con pistola, de base neutra monocomponente. (material) | 0.105 | 16.32 | 1.71 |
| mo055 | h | Especialista vidriero. (mano de obra) | 0.589 | 4.52 | 2.66 |
| % | % | Herramienta menor | 2 % | 73.39 | 1.47 |
|  |  | Costes directos |  |  | 74.86 |
