# Toallero para baño

- Propiedad del archivo: CYPE Ingenieros S.A.
- Formato: FIEBDC-3/2016
- Programa: Generador de precios de la construcción. CYPE Ingenieros, S.A.
- Fecha: 07/02/2025
- Ámbito geográfico: Bolivia
- Divisa: BOB
- Costes indirectos: 3 %
- Gastos generales: 13 %
- Beneficio industrial: 6 %
- IVA: 13 %

## S Señalización y equipamiento

### SM Baños

#### SMA Accesorios

**SMA045** Ud Toallero para baño.
Toallero de barra, de acero inoxidable AISI 304, acabado satinado, de 430x90 mm. Fijación al soporte con las sujeciones suministradas por el fabricante.
Incluye: Replanteo. Colocación y fijación.
Criterio de medición de proyecto: Número de unidades previstas, según documentación gráfica de Proyecto.
Criterio de medición de obra: Se medirá el número de unidades realmente colocadas según especificaciones de Proyecto.

| Código | Ud | Descripción | Rendimiento | Precio | Importe |
|---|---|---|---|---|---|
| mt31abp061bq | Ud | Toallero de barra, de acero inoxidable AISI 304, acabado satinado, de 430x90 mm. (material) | 1 | 396.26 | 396.260 |
| mo107 | h | Ayudante 1ª de plomero. (mano de obra) | 0.249 | 44.52 | 11.085 |
| % | % | Herramienta menor | 2 % | 407.345 | 8.147 |
|  |  | Costes directos |  |  | 415.492 |
